# Muster-Leistungsbeschreibung
Leistungsbeschreibung (GAEB 90, DA81)
Währung: EUR

## Neuverputz Mauerwerk schadsalzbelastet
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Bauzustandsanalyse

Vor der Wahl einer geeigneten
Instandsetzungsmaßnahme ist das zu sanierende
Bauteil / Mauerwerk im ausreichenden Maße zu
untersuchen. Art und Umfang der Untersuchungen
sind objektspezifische festzulegen.

Für die Probennahme, den Untersuchungsmethoden und
der Beurteilung sind die Vorgaben des WTA
Merkblattes 4-5-99/D "Beurteilung von Mauerwerk -
Mauerwerksdiagnostik" zu berücksichtigen.

*Hinweis*
Hinweis zum Sanierputzsystem Remmers
"advanced"

Das Remmes Sanierputzsystem "advanced" erfüllt die
die Vorgaben des WTA Merkblattes E-2-9-18/D.
Remmers Produkte Porengrundputz SP Levell und
Sanierputz SP Top white sind gemäß den
Vorgaben der WTA geprüft und zertifiziert.

Das System ist für die Sanierung von Wandbildnern
mit einer geringen bis hohen
Schadsalzbelastung anwendbar. Als
Bewertungsgrundlage ist die Tabelle 6.1:
"Bewertung der Salzbelastung eine Altputzes oder
einer langfristig unverputzten Mauwerksoberfläche
(0-2cm Tiefe) " des WTA Merkblattes E-2-9-18/D
anzuwenden.

Die Mindestschichtdicke des Gesamtaufbaus bei hoher
Schadsalzbelastung beträgt 25 mm (Grundputz 10 mm und
Sanierputz 15 mm).

Für die Verarbeitung des Systems sind die Vorgaben
des oben genannten Merkblattes sowie die
Herstellerangaben zu berücksichtigen.

### Titel 00002 Vorarbeiten

**00002.0001 Altputz entfernen**
Altputz von den zu sanierenden
Flächen vollständig entfernen.
Anfallenden Bauschutt in
Container verladen.
Einheit: m2

**00002.0002 Schadhafte Fugen ausräumen**
Schadhafte Fugen ca. 2 cm tief ausräumen.
Anfallenden Bauschutt in Container verladen.
Einheit: m

**00002.0003 Putzuntergrund reinigen**
Putzuntergrund durch mechanischen
Abtrag wie schleifen, strahlen oder fräsen
reinigen.  Es ist ein tragfähiger,
Untergrund herzustellen.
Einheit: m2

**00002.0004 Immobilisierung von Sulfaten**
*** Bedarfsposition ohne GB
Sulfathaltiges Mauerwerk durch das Auftragen
des Materials behandeln.

Gewähltes Produkt:
Remmers Sulfatex LQ oder gleichwertig

Produkteigenschaften:
Wandelt Sulfate in schwerlösliche Verbindungen um
Nicht hydrophobierend

Produktkenndaten:
Dichte (20 °C) Ca. 1,04 g/cm³
pH-Wert Ca. 2,5
Farbe: Transparent

Verbrauch:
Ca. 0,5-1,0 kg/m², je nach Untergrund
Remmers Sulfatex LQ <0663>
Einheit: m2

**00002.0005 Temporäre Verkapselung von Mauersalzen**
*** Bedarfsposition ohne GB
Bauschädliche Salze im Mauerwerk durch das
Auftragen eines saugfähigkeitsreduzierendem und
festigendem Materials verkapseln.

Gewähltes Produkt:
Remmers Salt IH oder gleichwertig

Produkteigenschaften:
Schadsalzverkapselnd
Saugfähigkeitsreduzierend
Festigend
Porenverengend

Produktkenndaten:
Dichte: (20 °C)  1,1 g/cm³
pH-Wert:  Ca. 11
Farbe: Rötlich

Verbrauch:
Ca. 0,4-0,6 kg/m²
Remmers Salt IH <0674>
Einheit: m2

### Titel 00003 Sanierputz

**00003.0001 Haftbrücke auf saugenden Untergründen (normal abbindend)**
*** Grundposition ZZ 001.0
Haftbrücke aus einem WTA-zertifizierten
Vorspritzmörtel mit hohem Sulfatwiderstand
auf dem saugfähigen, vorbereiteten
Untergrund herstellen.

Produktkenndaten:
Porosität: > 45Vol.%
Schüttdicke ca. 1,0 kg/dm³
Wassereindringtiefe ca. 1h > 5mm
Druckfestigkeit (28d) CS IV (i.M. 9,0 N/mm²)

Verbrauch:
Ca. 3-4 kg/m²
Remmers SP Prep <0400>
Einheit: m2

**00003.0002 Haftbrücke auf schwach saugenden Untergründen (normal abbindend)**
*** Wahlposition ZZ 001.1
Haftbrücke aus einem WTA-zertifizierten
Vorspritzmörtelmit hohem Sulfatwiderstand
auf dem schwach saugenden,
vorbereiteten Untergrund herstellen.

Produktkenndaten:
Schüttdicke ca. 1,7 kg/dm³
Wassereindringtiefe ca. 1h > 5mm
Druckfestigkeit (28d) CS IV (i.M. 9,0 N/mm²)

Verbrauch:
Ca. 4-6 kg/m²
Remmers SP Prep <0400>
Einheit: m2

**00003.0003 Fugenverschluss / Egalisierung des Putzuntergrundes**
Offene Fugen so wie Fehlstellen
oder Ausbrüche > 5mm
mit einem wasserdampfdiffusionsoffenen,
kapillaraktiven, hoch salzspeichernden
Porengrundputz verschließen.

Produktkenndaten:
Porosität > 50 Vol. %
Schüttdichte: ca. 1,0 kg/dm³
Druckfestigkeit: entspricht CS III (i.M. 5,5
N/mm²)
kapillare Wasseraufnahme: > 1,0 kg/m²
Wassereindringtiefe: > 5 mm

Verbrauch:
Ca. 9,5 kg/m² bei 1 cm Schichtdicke
Remmers SP Levell <0401>
Einheit: m2

**00003.0004 Salzspeichernden Porengrundputz auftragen**
Grundputz aus einem wasserdampfdiffusionsoffenen,
kapillaraktiven, hoch salzspeichernden und
WTA-zertifizierten Porengrundputz
herstellen.
Schichtdicke d = ____ cm

Produktkenndaten:
Porosität > 50 Vol. %
Schüttdichte: ca. 1,0 kg/dm³
Druckfestigkeit: entspricht CS III (i.M. 5,5
N/mm²)
kapillare Wasseraufnahme: > 1,0 kg/m²
Wassereindringtiefe: > 5 mm

Verbrauch:
Ca. 9,5 kg/m² bei 10 mm Schichtdicke
Remmers SP Levell <0401>
Einheit: m2

**00003.0005 Sanierputzauftrag (SP Top White)**
Oberputz aus einem faserverstärktem,
wasserdampfdiffusionsoffenen,
porenhydrophoben, WTA-zertifizierten
Sanierputz herstellen.
Schichtdicke d = ____ cm

Gewähltes Produkt:
Remmers SP Top White oder gleichwertig

Produkteigenschaften
Hoher Sulfatwiderstand und niedrig wirksamer
Alkaligehalt (SR/NA)
Wasserdampfdiffusionsoffen
Einlagige Auftragsdicke bis 30 mm
Maschinengängig
Hohes Salzspeichervermögen
Porenhydrophob
Faserverstärkt
Austrocknungsfördernd

Produktkenndaten
Porosität > 50 Vol.%
Schichtdicke Einlagig 10 - 30 mm, zweilagig bis 40 mm
Schüttdichte Ca. 0,9 kg/dm³
Druckfestigkeitsklasse CS II (1,5 - 5,0 N/mm²)
Wasseranspruch Ca. 5,8 l/20 kg
Kap. Wasseraufnahme w24 > 0,3 kg/m²
Wasserdampfdurchlässigkeit µ ? 15
Wassereindringtiefe Nach 24 h < 5 mm
Brandverhalten Klasse A1
Größtkorn 1,25 mm
Gesteinskörnung gemäß DIN EN 13139
Fremdüberwachung GG-Cert + WTA

Verbrauch:
Ca. 8,5 kg/m² je cm Schichtdicke
Remmers SP Top White <0402>

bei ___ cm Schichtdicke:
___ kg/m² Remmers SP Top White <0402>
Einheit: m2

**00003.0006 Mineralischen Flächen- u. Dünnschichtputz auftragen (Q2)**
Mineralischen Flächen- und Dünnschichtputz
herstellen.

Gewähltes Produkt:
Remmers SP Top Q2 oder gleichwertig

Produkteigenschaften:
Wasserdampfdurchlässig
Wasser-, wetter- und frostbeständig
Hand- und maschinenverarbeitbar
Filzbar

Produktkenndaten:
Schichtdicke Einlagig 2 - 5 mm
Schüttdichte Ca. 1,2 kg/dm³
Wasseranspruch Art. 0408 = ca. 6,0 l / 25 kg
Art. 0524 = ca. 4,8 l /20 kg
Wasseraufnahmekoeffizient w24 ? 0,5 kg/(m²h )
Brandverhalten Klasse A1
Druckfestigkeit CS II (1,5 - 5,0 N/mm²)
Festmörtelrohdichte Ca. 1,3 kg/dm³
Körnung ? 0,5 mm

gewähltes Produkt: _______________

Verbrauch:
Ca. 1,3 kg/m²/mm Schichtdicke
Remmers SP Top Q2 <0408>
Einheit: m2
